# Kita Spatzennest
Angebotsaufforderung (GAEB DA XML 3.1, DA83)
Projekt: 21-13
Währung: EUR
Nebenangebote zugelassen: ja
Auftraggeber: Stadt Großräschen, Seestraße 16, 01983 Großräschen
Erstellt mit: GXML Toolbox V3.2 R20170508, ARRIBAp V14.6.305, 23.07.2026

## Los 20: Gebäudereinigung
Datum: 21.07.2026

*Hinweis: Allgemeine Vorbemerkungen*
1. Allgemeine Vorbemerkungen

Auf dem Eckgrundstück zwischen Wilhelm-Pieck-Straße und Chransdorfer Straße in Großräschen wird die künftige Kindertagesstätte „Spatzennest“ errichtet.

Anschrift der Baustelle:
Wilhelm-Pieck-Straße 111
01983 Großräschen

Die Kindertagesstätte umfasst die Bereiche der Kinderkrippe (U3), des Kindergartens (Ü3), ergänzende Räumlichkeiten für Personal, Bewegungsraum und Kinderrestaurant, sowie Freianlagen und Erschließungen.

*Hinweis: Angaben zur Baustelle*
2. Baustelle

2.1 Lage der Baustelle
Das zu bebauende Grundstück erstreckt sich über die Flurstücke 289, 290, 1093, 1113, der Gemarkung Großräschen, Flur 1. Dem Bauvorhaben liegt der Bebauungsplan Nr. 46 zugrunde. Dieser liegt in der Stadtverwaltung zur Einsicht vor. Im Norden, auf der anderen Seite der Wilhelm-Pieck-Straße befindet sich ein DRK Seniorenwohnpark. Im Osten, auf der gegenüberliegenden Seite der Chransdorfer Straße, ist aktuell eine Freifläche vorhanden und wird künftig als allgemeines Wohngebiet entwickelt. Im Süden grenzen nicht genutzte Flächen an das Grundstück. Weiter südlich schließt das Gelände der Freiwilligen Feuerwehr an. Im Westen wird das Grundstück durch eine Seitenstraße der Wilhelm-Pieck-Straße begrenzt. Über diese Seitenstraße erfolgt auch die Zufahrt zum Baugelände. Ausfahrten befinden sich auf der Wilhelm-Pieck-Straße und der Chransdorfer Straße. Die Zu- und Ausfahrten sind im Baustelleneinrichtungsplan zu entnehmen. Sowohl die Wilhelm-Pieck-Straße, als auch die Chransdorfer Straße sind Hauptverkehrsstraßen mit jeweils einer Fahrspur in beide Richtungen ohne Parkstreifen. Parkplätze befinden sich in unmittelbarer Nähe.

Das eingeschossige Gebäude wird in einem Abschnitt,  ebenerdig erschlossen und befindet sich nach Fertigstellung auf fast ebener Geländefläche. Zur Bauzeit fällt das Gelände von der Straße nach Süden hin ab.

2.2 Baustellenverkehr
Der Baustellenverkehr richtet sich nach dem Baustelleneinrichtungsplan. In diesem sind Baustraßen und nicht befahrbare Bereiche (Baustelleneinrichtung, Lagerflächen, Bauwerke) eingetragen.

2.3. Baustellenabfälle
Baustellenabfälle sind Eigentum des AN und sind durch ihn zu beseitigen und entsprechend den gesetzlichen Bestimmungen zu entsorgen.

2.5. Baufahrzeuge
Die Fahrzeuge haben die Baustelle mit gereinigten Rädern
zu verlassen. Die Verschmutzung der öffentlichen Straßen
und Wege ist zu verhindern. Verschmutze Straßen und
Wege sind zu Lasten des AN zu reinigen. Die Reinigung hat
entsprechend Verschmutzungsgrad bis täglich zu erfolgen.

2.6 Nebenanlagen, Hebezeuge, Kräne
Für Gerüste, Hebezeuge, Aufzüge, Aufenthalts- und
Lagerräume, Einrichtungen ist der AN allein zuständig. Vom AG
werden keine für die Mitbenutzung zur Verfügung gestellt.
Die Mitbenutzung der durch fremde Firmen errichteten Anlagen
liegt in der Verantwortung des AN.

2.7 Bauwasser, Abwasser, Baustrom
Die zentrale Baustelleneinrichtung errichtet die Anschlüsse für Bauwasser und Abwasser an der nord-westlichen Grundstücksecke der Wilhelm-Pieck-Straße, der Elt-Anschluss befindet sich im Nord-Osten. Die zentralen, öffentlichen Anschlüsse enden an den jeweiligen Übergabepunkten im Grundstück (Schmutzwasserschacht, Zisterne, Bauwasserverteiler, zentraler Eltverteiler).

2.8 Bauschild
Es wird ein Hauptbauschild errichtet. Eigene Firmenschilder als Bauschilder sind nicht zugelassen. Der Auftragnehmer kann jedoch auf eigene Kosten Streifenschilder unter dem Hauptbauschild anbringen lassen, die vom Material, Form und Anbringort vorgegeben sind und bereit gestellt werden. Die Beschriftung erfolgt nach einheitlicher Form, vorgegeben vom AG. Der Inhalt ist vom AN bereit zu stellen.

2.9 SiGeKo
Durch den AG wird ein SiGeKo benannt. Auf die Geltung der Baustellenordnung sowie des Sicherheits- und Gesundheitsschutzplanes wird hiermit hingewiesen.
Vor Aufnahme der Bauarbeiten ist eine aktenkundige Belehrung der Mitarbeiter durchzuführen.

2.10 Firmenangehörige
Der Auftragnehmer hat sicherzustellen, dass sich seine auf der Baustelle eingesetzten Arbeitnehmer jederzeit als Firmenangehörige ausweisen können. Der Auftraggeber behält sich vor, durch seinen bevollmächtigten Vertreter Stichproben zur Einhaltung dieser Maßnahmen auf der Baustelle durchzuführen.

2.11 Baustellensprache
Die Baustellensprache ist Deutsch.

*Hinweis: Angaben zur Ausführung*
3. Angaben zur Ausführung

Die Arbeiten erfolgen abschnittsweise nach Baufortschritt, in mehreren Bauabschnitten.

3.1 Hebezeuge, Kräne, Gerüste, Transportmittel
Hebezeuge  insbesondere Krane, Gerüste und andere Transportmittel unterliegen der Verantwortung der
einzelnen AN. Sie werden nicht separat beschrieben. Die Geräte einschließlich Transport, Betrieb, Vorhalte und Abtransport sind in das Angebot mit einzurechnen.

3.2 Baustelleneinrichtung
Eine zentrale Baustelleneinrichtung steht nicht zur Verfügung. Eine Baustelleneinrichtung hat jedes Gewerk nach eigener Notwendigkeit selbst zu stellen, einschließlich Umkleide und Waschmöglichkeiten, einen Personalraum, Material- und Gerätelager.
Ein WC- Container mit Waschbecken wird bauseits gestellt.

3.3 Transport und Material
Für die Sicherheit von Transporten zur und von der Baustelle, sowie auf der Baustelle trägt der AN die Verantwortung und übernimmt alle notwendigen Sicherungsmaßnahmen.

Alle Material-, Liefer-, Lohn-, Entsorgungs-, Kipp- und Transportkosten, sowie die Kosten für die eigene Baustelleneinrichtung sowie die Baustellensäuberung sind in die Einheitspreise einzukalkulieren. Dazu gehört insbesondere das arbeitstägliche Entsorgen von Verpackungsresten, sowie das Absammeln von Baustoffresten.
Die Anlieferung von Material hat fracht- und verpackungsfrei bis zur Verwendungsstelle zu erfolgen. Hilfskräfte zum Entladen der Teile stehen nicht zur Verfügung. Alle Lieferungen sind vom Auftragnehmer auf der Baustelle in Empfang zu nehmen. An den Auftraggeber gesandte Lieferungen werden auf Kosten des Auftragnehmers an den Absender zurückgeschickt.

3.4 Bauüberwachung
Der AN hat für eine ständige Besetzung der Baustelle bei Bautätigkeit mit einer verantwortlichen Aufsichtsperson Sorge zu tragen, die die fachgerechte Ausführung der Arbeiten des AN überwacht und für den Unfallschutz auf der Baustelle zuständig ist.

3.6 Bauberatungen
Zur fachlichen und terminlichen Koordinierung aller am Bau Beteiligten, werden wöchentlich bzw. nach Festlegung der Bauleitung, Bauberatungen durchgeführt. Der Auftragnehmer hat regelmäßig an den Bauberatungen teilzunehmen. Die Teilnahme an den Bauberatungen wird nicht gesondert vergütet.

### Bereich 1 Gebäudereinigungsarbeiten

#### Abschnitt 1.1 Gebäudereinigungsarbeiten

**1.1.10 Gebäudereinigung, während der Bauzeit**
Baugrobreinigung von verschiedenen Räumen im gesamten
Bauvorhaben, während der Bauzeit,
nach Anleitung der Bauleitung,
Reinigung von grober Verschmutzung aus Bauschutt, ganzflächig.
Anfallendes Material wird Eigentum des AN,
Beseitigung / Entsorgung Bauschutt in nachfolgender Pos.
beschrieben.

Abrechnungsgrundlage nach m² Netto-Grundfläche.
Menge: 1850,000 m²

**1.1.20 Entsorgung, gemischte Bauabfälle, oh. gefährl. Stoffe**
Beseitigung / Entsorgung des Bauschutts der vorigen LV-Pos.
Gebäudereinigung:
- Entsorgung des Bauschutts nach Abfallschlüssel-Nr. 170904
gemäß AVV (gemischte Bau- und Abbruchabfälle mit
Ausnahme derjenigen, die gefährliche Stoffe enthalten).

Anfallende Stoffe sind aufzuladen und zu einer zugelassenen
Deponie/ Entsorgungsstelle zu transportieren.
Der Nachweis für die geordnete Entsorgung des Bauschutts
durch Wiegescheine ist unmittelbar zu erbringen.
Abgerechnet wird nach Träger-Entsorgungsnachweis,
inkl. Transport-, Entlade-, Deponie- und Nachweiskosten,
diese sind in den Einheitspreis einzukalkulieren.

Material: Bauschutt mit unbelasteten Bauabfällen
Menge: 1,000 t

#### Abschnitt 1.2 Außenfassade, -fenster und -türen

**1.2.10 Feinreinigung Holz-Aluminium Pfosten-Riegel-Fassade**
Feinreinigen von Pfosten-Riegel-Konstruktionen,
Außen: Rahmen, Flügelrahmen aus Alu-Profilen farbbeschichtet
Innen: Holzpfosten und Holzriegel (BSH, Lärche)
Fassade mit Festverglasungen, Fenster-, Tür- und Oberlichtflächen.
Einschl. Rahmenreinigung, mit Falzen, witterungs- und raumseitig,
incl. aller dazugehörigen Beschläge und Beschlagteile,
incl. Reinigung der inneren Fensterbänke und Laibungen.

Die Abrechnung erfolgt nach gereinigter Fläche.
m² ausgeschriebene Fläche = m² Innenreinigung inkl. m² Außenreinigung

Oberfläche außen:  Farb-Pulver-Besch. DB 703
Oberfläche innen: Vollholz Lärche lasiert

Element-/Konstruktionshöhe:  bis 2,75m
Menge: 330,000 m²

**1.2.20 Feinreinigung Holz-Aluminium, Fensterfassaden**
Feinreinigen von Fenster-Fassaden-Konstruktionen,
Außen: Rahmen, Flügelrahmen aus Alu-Profilen farbbeschichtet
Innen: Holzpfosten und Holzriegel (BSH, Lärche)
Fassade mit Festverglasungen, Fenster-, Tür- und Oberlichtflächen.
einschl. Rahmenreinigung, mit Falzen, witterungs- und raumseitig,
incl. aller dazugehörigen Beschläge und Beschlagteile,
incl. Reinigung der inneren Fensterbänke und Laibungen.

Die Abrechnung erfolgt nach gereinigter Fläche.
m² ausgeschriebene Fläche = m² Innenreinigung inkl. m² Außenreinigung

Oberfläche außen:  Farb-Pulver-Besch. DB 703
Oberfläche innen: Vollholz Lärche lasiert
Element-/Konstruktionshöhe:  bis 2,75m
Menge: 340,000 m²

**1.2.30 Feinreinigung Holz-Aluminium, Oberlichter groß**
Oberlichtfenster, Klappfenster beidseitig reinigen.
Oberlichter dreiteilig, zweiteilig mit innenliegenden Fliegengitter.
Fliegengitter zur Reinigung abmontieren und nach Reinigung wieder anmontieren.
einschl. Innengerüst zur Reinigung von Oberlichtern.
Das Gerüst in jedem Raum zur Montage der Oberlichter erneut
Auf-, Um- und Abzubauen Einschl. Vorhalte des Gerüstes in
jeden Raum zur Reinigung.
Unterkante Oberlichter bei 3,55m.
einschl. Schutz des Bodenbelages Linoleum

Die Abrechnung erfolgt nach gereinigter Fläche.
m² ausgeschriebene Fläche = m² Innenreinigung inkl. m² Außenreinigung

Oberfläche außen:  Farb-Pulver-Besch. DB 703
Oberfläche innen: Vollholz Lärche lasiert

Elementgröße: LxH = ca. 4,00m x 0,60m

Ort: Gruppenräume (jeweils 3 Oberlichter) Nordfassade
Menge: 11,000 Stk.

**1.2.40 Feinreinigung Holz-Aluminium, Oberlichter klein**
wie Position zuvor, jedoch

Elementgröße: LxH = ca. 2,65m x 0,60m

Ort: Gruppennebenräume (jeweils 2 Oberlichter) Nordfassade
Menge: 10,000 Stk.

**1.2.50 Feinreinigung Stahl-Glasdach**
Feinreinigen von Fassadenelemente für horizontale Lichtdachkonstruktion als selbsttragende, hochwärmegedämmte Pfosten-Riegel-Fassade.
einschl. Reinigung der Außenfläche von der Dachfläche aus mit Sicherheitsvorkehrung. Sekuranten sind bauseits vorhanden.

Oberfläche: Stahl pulverbeschichtet DB 703

einschl. Innengerüst zur Reinigung eines Glasdaches
inkl. Vorhalte für die Reinigung des Glasdaches.
Unterkante Glasdach bei 3,60m bzw. 4,00m
Grundfläche Innengerüst ca. 4 x 4m
einschl. Schutz des Bodenbelages Linoleum

Die Abrechnung erfolgt nach gereinigter Fläche.
m² ausgeschriebene Fläche = m² Innenreinigung inkl. m² Außenreinigung

Ort: Foyer
Menge: 24,000 m²

#### Abschnitt 1.3 Innentüren und Innenfenster

**1.3.10 Feinreinigen Innentüren, Holz-Glas-Elemente**
Feinreinigen von Holz-Glas-Innentürelementen aus
Holzwerkstoff mit HPL-Beschichtung, teilweise mit Seitenteilen und Oberlicht, als Tür-Wandelemente mit Glasfüllungen,
in verschiedenen Größen, ein-/ zweiflügelig,
incl. Glasreinigung, Glasflächen nachwaschen, ledern und polieren,
incl. Reinigung der Türstöcke, aller dazugehörigen Beschläge und Beschlagteile und Falze, komplett reinigen.

Oberfläche:  HPL-Beschichtung (verschieden farbig)
Elementhöhe:  bis 2,75m
Elementbreite:  bis ca. 5,00m

Die Abrechnung erfolgt nach gereinigter Fläche,
z.B. je Element:
m² Innenreinigung + m² Aussenreinigung = m² ausgeschriebene Fläche

Ort: Windfang / T30rs Türen
Menge: 52,000 m²

**1.3.20 Feinreinigen Innentüren, Holz-Glas-Elemente - Gruppenraum**
Feinreinigen von Holz-Glas-Innentürelementen aus
Holzwerkstoff mit HPL-Beschichtun mit Seitenteilen und 2 runden Lichtausschnitten im Türblatt, als Tür-Wandelemente mit Glasfüllungen,
incl. Glasreinigung, Glasflächen nachwaschen, ledern und polieren,
incl. Reinigung der Türstöcke, aller dazugehörigen Beschläge und Beschlagteile und Falze, komplett reinigen.

Oberfläche:  Lärche-Furnier
Elementhöhe:  bis 2,25m
Elementbreite:  bis ca. 3,37m

Die Abrechnung erfolgt nach gereinigter Fläche,
z.B. je Element:
m² Innenreinigung + m² Aussenreinigung = m² ausgeschriebene Fläche

Ort: Gruppenräume
Menge: 11,000 Stk.

**1.3.30 Feinreinigen Innentüren, Holz, Stahl-UZ**
Feinreinigen von Innentüren aus Holzwerkstoff mit HPL-Beschichtung, mit Stahl-Umfassungszarge,
in verschiedenen Größen, ein-/ zweiflügelig, Brandschutztüren
Türblatt mit glatter Oberfläche,
incl. aller dazugehörigen Beschläge und Beschlagteile,
beidseitig komplett reinigen.

Oberfläche:  HPL-Beschichtung (verschieden farbig)
‑Türelementhöhe:  ca.2,25m
Türelementbreite:  bis ca. 1,15m
Menge: 52,000 Stk.

**1.3.40 Feinreinigen Innentüren, Holz, Stahl-UZ, zweiflüglig**
wie Position zuvor, jedoch zweiflüglig mit einer Elementbreite
von ca. 2,27m.
Menge: 2,000 Stk.

**1.3.50 Feinreinigen Faltwände**
Feinreinigen von Faltwänden aus Holzwerkstoff mit HPL-Beschichtung, mit Holz-Umfassungszarge,
incl. aller dazugehörigen Beschläge und Beschlagteile,
beidseitig komplett reinigen.

Oberfläche:  HPL-Beschichtung (verschieden farbig)
‑Türelementhöhe:  ca.2,25m
Türelementbreite:  bis ca. 4m
Menge: 5,000 Stk.

**1.3.60 Feinreinigen Trennwandanlage**
Feinreinigen einer Trennwandanlage aus Holzwerkstoff mit HPL-Beschichtung incl. aller dazugehörigen Beschläge und Beschlagteile, beidseitig komplett reinigen.

Oberfläche:  HPL-Beschichtung (verschieden farbig)
‑Türelementhöhe:  ca.3,75m
Türelementbreite:  bis ca. 7m
5 Einzelelemente mit einer Breite von ca. 6,50m
Menge: 1,000 Stk.

**1.3.70 Feinreinigen Innenfenstern**
Feinreinigen beidseitig von Innenfenstern mit Holzrahmen.
Elementmaße: B x H = 1,0m x 1,20m
Menge: 5,000 Stk.

#### Abschnitt 1.4 Bodendbeläge

**1.4.10 Feinreinigen Lino-Böden**
Feinreinigung Linoleum Bodenbelag,
Reinigung durch absaugen und durch nasses Wischen
mit einem geeigneten Reinigungs- und Pflegemittelzusatz für Linoleumboden.
Menge: 1550,000 m²

**1.4.20 Feinreinigen Fliesen-Böden**
Fliesen mit Kreuzfugen, einschl. Fugen reinigen.
reinigen durch nasses Wischen mit Zusatz eines geeigneten Reinigungsmittels,
einschl. evtl. Einsatz eines Zementschleierentferners reinigen.

Fliesen:  Bodenfliese, hellgau, in 2unterschiedl. Maßen, unglasiert, R10, 10x10 und 20x20
Fugen:  Zementmörtel hellgrau, in Abgleich Fliesenfarbe
Menge: 135,000 m²

**1.4.30 Feinreinigen Fliesen-Böden R10B**
wie Position zuvor, jedoch Fliesenmaß 20x20 mit Rutschfestigkeitsklasse R10.
Menge: 130,000 m²

**1.4.40 Feinreinigen Sauberlauf**
Reinigung der Sauberlaufmatten mittels saugen. einschl. Fugenreinigung.
Sauberlaufmatten mit Rips und Kratzleisten
Menge: 32,000 m²

**1.4.50 Feinreinigen Sockelleiste Linoleum**
Sockelleisten, Stellsockel Linoleum
reinigen durch nasses Wischen mit Zusatz eines geeigneten Reinigungsmittels.
Menge: 50,000 lfm

**1.4.60 Feinreinigen Sockel Fliesen**
wie Position zuvor, jedoch als Fliesensockel H=10cm
Menge: 100,000 lfm

**1.4.70 Feinreinigen Sockelleiste Holz**
wie Position zuvor, jedoch als Holzsockel H=6cm
Menge: 900,000 lfm

#### Abschnitt 1.5 Wandbeläge

**1.5.10 Feinreinigen Klinkerwand innen**
Feinreinigung Innenwand aus Klinker Langformat beige-grau mit geeignetem Reinigungsmittel für Klinkerfassaden, einschl. Fugenreinigung.
Menge: 70,000 m²

**1.5.20 Feinreinigung Wandfliesen 5x5**
Feinreinigung Wandbekleidung Fliesenbelag 5x5 mit geeignetem Reinigungsmittel durch nasses Wischen reinigen, einschl. Fugenreinigung.

Auf die elastischen Verfugungen besonders Rücksicht
nehmen.
Menge: 390,000 m²

**1.5.30 Feinreinigung Wandfliesen 10x10**
wie Position zuvor, jedoch Abmaße 10x10cm
Menge: 100,000 m²

**1.5.40 Feinreinigung Holzwand**
Feinreinigung Innenwand aus Holzfurnier Lärche mit geeignetem Reinigungsmittel für Holzfurnier reinigen.

Elementhöhe: ca. 2,625m
Elementbreiten: ca.1,40m bis 1,70m
Menge: 220,000 m²

**1.5.50 Feinreinigung Holzwand - Einbauschrankanlage I**
Feinreinigung Innenwand mit Einbauschränken aus Holzfurnier mit geeignetem Reinigungsmittel für Holzfurnier reinigen.

Gesamtabmaße Einbauschrankwand: LxHxT = ca.405x270x63cm

Anlage bestehend aus:
6 Oberschränke, über gesamte Länge der Schrankwand
1 Schrank, als seitlicher Abschluss der Schrankwand
1 Schrank Feuerlöscher, seitlicher Abschluss der Schrankwand
8 Ablagefächer, jeweils 4 übereinander, zwischen beiden Schränken
1 Untere Ablage zwischen beiden Schränken
1 durchgehender Sockel, H=6cm
1 dreiseitiger Blendrahmen, B=6cm

Oberschränke
BxHxT=54x51x60
einschl. Einzelklapptüren, durchgehende Griffmulde an Unterseite

Schrank
BxHxT=54x160x60
durchgehende Griffmulde über gesamte Längsseite

Schrank Feuerlöscher
BxHxT=54x160x60

Ablagefächer
Innenmaße BxHxT=52x51x60

Untere Ablage
Innenmaß BxHxT=280x51x60
Menge: 1,000 Stk.

**1.5.60 Feinreinigung Holzwand - Einbauschrankanlage II**
wie Position zuvor, jedoch mit Gesamtabmaßen Einbauschrankwand: LxHxT = ca.360x250x80cm

7 Oberschränke, über gesamte Länge der Schrankwand
10 Ablagefächer, jeweils 4 übereinander, zwischen beiden Schränken

Oberschränke
BxHxT=56x51x60

Schrank
BxHxT=56x160x60

Schrank Feuerlöscher
BxHxT=56x160x60

Ablagefächer
Innenmaße BxHxT=54x51x60

Untere Ablage
Innenmaß BxHxT=230x51x60
Menge: 1,000 Stk.

**1.5.70 Feinreinigung Holzwand - Spielwand**
Feinreinigung Innenwand mit Spielelementen aus Holzfurnier mit geeignetem Reinigungsmittel für Holzfurnier reinigen.

Anlage bestehend aus:
11 x Oberschränke, über gesamte Länge der Schrankwand
2 x Schränke Feuerlöscher
1 x Wandverkleidung Rückwand
1 x Wandverkleidung mit 4 Rund-Ausschnitten
2 x Abtrennungen Innen
1 x Sockel

Oberschränke
BxHxT=ca. 56x51x60,
einschl. Einzelklapptüren, durchgehende Griffmulde an Unterseite

Schrank Feuerlöscher
BxHxT=60x270x60
Einschl. 2 Einlegeböden
Tür über die gesamte Höhe der Spielwand.

Wandverkleidung Rückwand
- Wandpaneel, HPL

Wandverkleidung mit Ausschnitten
- Wandpanelle allseitig furniert, einschl. Kanten, Furnier Lärche
- Ausschnitt 1: r=0,40m, Rundausschnitt angeschnitten am Bodenaufstand,
- Ausschnitt 2: r=0,45m,
- Ausschnitt 3: r=0,6m,
- Ausschnitt 4: r=0,7m, Rundausschnitt angeschnitten am Bodenaufstand

Sockel
Sockel H=60, Material gleich Wandpaneel
Menge: 1,000 Stk.

#### Abschnitt 1.6 Sanitärräume

**1.6.10 Feinreinigung Einzelwaschbecken**
Feinreinigung Waschbecken mit Armatur, Rohren etc. durch feuchtes Abwischen feinreinigen. Einschl. dazugehöriger Handtuchhalter, Seifenspender und Spiegel.
Eventuell vorhandene Schutzfolien und Etiketten sind zu entfernen.
Menge: 12,000 Stk.

**1.6.20 Feinreinigung Waschtischanlage Kinder**
Feinreinigung Waschbeckenanlage für Kinder mit Armatur, Rohren etc. durch feuchtes Abwischen feinreinigen. Einschl. dazugehöriger Handtuchhalter, Seifenspender und Spiegel.
Eventuell vorhandene Schutzfolien und Etiketten sind zu entfernen.

Elementabmaße: BxHxT = 300x50x50cm
Menge: 6,000 Stk.

**1.6.30 Feinreinigung Waschtischanlage Kinder**
wie Position zuvor, jedoch

Elementabmaße: BxHxT = 200x50x50cm
Menge: 2,000 Stk.

**1.6.40 Feinreinigung Fäkalausguss**
Feinreinigung Fäkalienausguss mit Armatur, Rohren etc. durch feuchtes Abwischen feinreinigen. Einschl. dazugehöriger Handtuchhalter, Seifenspender.
Eventuell vorhandene Schutzfolien und Etiketten sind zu entfernen.
Menge: 4,000 Stk.

**1.6.50 Feinreinigung Ausgussbecken**
Feinreinigung Ausgussbecken mit Armatur, Rohren etc. durch feuchtes Abwischen feinreinigen. Einschl. dazugehöriger Handtuchhalter, Seifenspender.
Eventuell vorhandene Schutzfolien und Etiketten sind zu entfernen.
Menge: 2,000 Stk.

**1.6.60 Feinreinigung WC - Kinder**
Feinreinigung Kinder WC mit Rohren, Deckel, Drückerplatte durch feuchtes Abwischen feinreinigen.
Eventuell vorhandene Schutzfolien und Etiketten sind zu entfernen.
Menge: 20,000 Stk.

**1.6.70 Feinreinigung WC - Personal**
wie Position zuvor, jedoch Personal-WCs.
Menge: 6,000 Stk.

**1.6.80 Feinreinigung WC - barrierefrei**
wie Position zuvor, jedoch WC barrierefrei.
Menge: 1,000 Stk.

**1.6.90 Feinreinigung Urinal**
Feinreinigung Urianl mit Rohren, Drückerplatte durch feuchtes Abwischen feinreinigen.
Eventuell vorhandene Schutzfolien und Etiketten sind zu entfernen.
Menge: 1,000 Stk

**1.6.100 Feinreinigung Dusche**
Feinreinigung Duschanlage mit Armatur, Rohren etc. durch feuchtes Abwischen feinreinigen. Einschl. dazugehöriger Handtuchhalter, Seifenspender und Spiegel.
Eventuell vorhandene Schutzfolien und Etiketten sind zu entfernen.
Menge: 3,000 Stk.

**1.6.110 Feinreinigung Sanitärtrennwände**
Feinreinigung Sanitärtrennwände, Oberfläche HPL - weiß
Die Abrechnung erfolgt nach gereinigter Fläche.Einschl. Trennwandtüren.
m² ausgeschriebene Fläche = m² Innenreinigung inkl. m² Außenreinigung. Höhe bis ca. 2,00m
Menge: 63,000 m²

#### Abschnitt 1.7 Sonstiges

**1.7.10 Feinreinigung Radiatoren**
Feinreinigung Bankradiatoren aus Stahl; Einzelglieder als Schweißbaugruppe.
Abmaße Elemente: LxH = ca.250cm x 60cm.
Menge: 2,000 Stk.

**1.7.20 Feinreinigung Türschilder**
Feinreinigung Türschilder BxH = 15x15cm, Acrylglas mit Alurahmen.
Menge: 30,000 Stk.

**1.7.30 Feinreinigung Deckenleuchten**
Feinreinigung Anbauleuchten d=50cm, Anbauhöhe ca. 3,75m
Menge: 250,000 Stk.

**1.7.40 Feinreinigung Deckeneinbauleuchten**
Feinreinigung Einbauleuchten d = ca. 25cm,
Einbauhöhe ca. 2,75m
Menge: 50,000 Stk.

**1.7.50 Feinreinigung Elektroinstallationen**
Feinreinigung von Einzel-Elektroinstallationen bestehen aus

Anzahl Steckdosen 1-fach = ca. 130Stk.
Anzahl Steckdosen 2-fach = ca. 150Stk.
Anzahl Datendosen = ca. 70Stk.
Anzahl Schalter = ca. 100Stk.

Einbauhöhen bis ca. 2,75m
Menge: 1,000 Stk.

**1.7.60 Feinreinigung Deckenpendelleuchten**
Feinreinigung von LED - Pendelleuchten rund, d = 1,00m

Pendelhöhe ca. 2,75m
Menge: 20,000 Stk.

#### Abschnitt 1.8 Raumausstattungen

**1.8.10 Feinreinigung Garderoben Ü3**
Feinreinigung Garderobenanlage als Einbauanlage, als U-Form für 36 Garderobenplätze, einschl. Schuhablage, Sitzbank, Haken, Postfach, Ablagefächer.
Gesamtabmaße Garderobe: LxHxT = ca.900 (Abwicklung) x225x45cm

Einbauanlage bestehend aus:

Einbauschrank Abfall, Feuerlöscher
Abmaß: BxHxT: ca. 45x225x45cm,
Einschl. Drehtür
Wandverkleidung, Lärche furniert, einschl. Übereck-Ausführung

Einbauschrank Revision Regenentwässerung
Abmaß: BxHxT: ca. 45x225x45cm
Wandverkleidung, Lärche furniert, einschl. Übereck-Ausführung .

Sockel:
Durchgehender Sockel 60mm, bündig mit Schuhablage

Schuhablage:
Innenmaß Schuhfächer: 16x21cm
36 Fächer, einschl. Trennwände und Schuhablage 19mm,HPL beschichtet

Sitzbank
3-teilig in U-Form, Oberkante 30cm über OKFFB
Maße:
1. LxBxH = ca. 180cm x 45cm x 6cm
2. LxBxH = ca. 540cm x 45cm x 6cm
3. LxBxH = ca. 180cm x 45cm x 6cm
Holzwerkstoff, allseitig Lärche-Furnier beschichtet

Jackenfächer
36 Fächer, mit jeweils 1 Stk. Kleiderhaken (extra Position)
Abmaß: BxHxT: ca. 22x68,5x30cm

Hutablage
36 Fächer
Abmaß: BxHxT: ca.22x21x30cm

Postfach
36 Einzelfächer zur Ablage von Informationen
Einschl. Türfront mit durchgehender Griffmulde an Unterseite

Ablagefächer
36 Einzelfächer in zwei Reihen übereinander ca. 80x40 cm mit fixierten Fachböden und Kleiderhaken,
36 Einzelklapptüren mit Topfband, durchgehende Griffmulde an Unterseite

Spiegel
4 x Spiegel ESG in den Ecken der Garderobenanlage
BxH = 15/190cm (extra Position)

Ort: Flur Ü3
Menge: 3,000 Stk.

**1.8.20 Feinreinigung Garderoben U3 - 1**
Feinreinigung Garderobenanlage als Anbauanlage,
für 20 Garderobenplätze, einschl. Schuhablage, Sitzbank, Haken, Postfach,Ablagefächer.
Gesamtabmaße Garderobe: LxHxT = ca.600x225x45cm

Anlage bestehend aus:

Sockel:
Durchgehender Sockel 60mm, bündig mit Schuhablage

Schuhablage:
Innenmaß Schuhfächer: 24x29cm
20 Fächer, einschl. Trennwände und Schuhablage 19mm

Sitzbank
Oberkante 30cm über OKFFB
Maße: LxBxH = ca. 600cm x 45cm x 6cm
Holzwerkstoff, allseitig Lärche-Furnier, wasserabweisend beschichtet

Jackenfächer
20 Stk. Fächer, mit jeweils 1 Stk. Kleiderhaken (extra Position)
Abmaß: BxHxT: ca. 22x68,5x30cm

Hutablage
20 Stk. Fächer
Abmaß: BxHxT: 28,5x21x30cm

Postfach
20 Stk. Einzelfächer zur Ablage von Informationen
Einschl. Türfront mit durchgehender Griffmulde an Unterseite

Ablagefächer
20 Stk. Einzelfächer in zwei Reihen übereinander ca. 80x40 cm mit fixierten Fachböden und Kleiderhaken,
20 Einzelklapptüren mit Topfband, durchgehende Griffmulde an Unterseite

Stiefelwandanlage
Für 30 Stiefelpaare mit 60 Holzstäben rund an Wand montiert.
LxB = 2,30m x  1,10m

Oberfläche: HPL beschichtet

Ort: Raum 010 / 011 Garderobe U3
Menge: 2,000 Stk.

**1.8.30 Feinreinigung Garderoben U3 - 2**
Feinreinigung Garderobenanlage als Anbauanlage,
für 10 Garderobenplätze, einschl. Schuhablage, Sitzbank, Haken, Postfach,Ablagefächer.
Gesamtabmaße Garderobe: LxHxT = ca.300x225x45cm

Anlage bestehend aus:

Sockel:
Durchgehender Sockel 60mm, bündig mit Schuhablage

Schuhablage:
Innenmaß Schuhfächer: 24x29cm
20 Fächer, einschl. Trennwände und Schuhablage 19mm

Sitzbank
Oberkante 30cm über OKFFB
Maße: LxBxH = ca. 300cm x 45cm x 6cm
Holzwerkstoff, allseitig Lärche-Furnier, wasserabweisend beschichtet

Jackenfächer
20 Stk. Fächer, mit jeweils 1 Stk. Kleiderhaken (extra Position)
Abmaß: BxHxT: ca. 22x68,5x30cm

Hutablage
20 Stk. Fächer
Abmaß: BxHxT: 28,5x21x30cm

Postfach
20 Stk. Einzelfächer zur Ablage von Informationen
Einschl. Türfront mit durchgehender Griffmulde an Unterseite

Ablagefächer
20 Stk. Einzelfächer in zwei Reihen übereinander ca. 80x40 cm mit fixierten Fachböden und Kleiderhaken,
20 Einzelklapptüren mit Topfband, durchgehende Griffmulde an Unterseite

Anschluss an bauseitiger Konstruktion aus Massivwand (Kalksandstein, Stahlbeton) Herstellen der umlaufenden Schattenfuge mit Winkel ca. 30x10mm in gleicher Farbbeschichtung wie Schränke.

Fertigen, liefern und fachgerecht montieren inkl. aller Montagematerialien und Dichtungen.

Stiefelwandanlage
Für 30 Stiefelpaare mit 60 Holzstäben rund an Wand montiert.
LxB = 2,30m x  1,10m

Ort: Raum 010 Garderobe U3
Menge: 1,000 Stk.

**1.8.40 Feinreinigung Teeküche Personal**
Feinreinigung Personal-Teeküche bestehend aus:
Gesamtabmaße Teeküche: LxHxT = ca.250x250x70cm

Teeküche
4 x Unterschränke á 600mm Breite
1 x Unterschrank á 500mm Breite
5 x Oberschränken á 600mm Breite
1 x Einbauspüle, vollintegriert
1 x Einbaukühlschrank, vollintegriert
2 x Spülen
1 x Lichtleiste unter Oberschränken

Infotheke
Informationstheke als zweiseitiger Raumtrenner, mit Mittelwand
und einseitigem Tresen.
Abmaß: BxHxT = 165x275x120cm

Trennwand
Trennwand, als Abtrennung der bauseitigen Garderobenanlage
zum Arbeitsplatz.
Maße: BxLxH: 6x75x275cm

Oberflächen: Holzwerkstoff, HPL
Menge: 1,000 Stk.

**1.8.50 Feinreinigung Ausgabetheke und Kinderküche**
Feinreinigung Einbauschrankanlage mit Ausgabetheke und Kinderküche.
Einbau in Nische zwischen Massivwänden und Trockenbau-Deckenkoffer

aus Holzspanwerkstoff ca. 19 mm, Oberfläche und Kanten Furnier-beschichtet, Holz-Lärche

Gesamtabmaße Anlage: LxHxT = ca.720x275x66cm

Anlage bestehend aus:

1 x Ausgabetheke
8 x Regalfächer, 2-reihig
1 x Schiebe-Faltwand

1 x Tür als Zugang zur Küche

5 x Unterschränke
1 x Arbeitsplatte
1 x Rückwand
1 x Einbauherd
1 x Einbaukochfeld
2 x Spülen
5 x Oberschränke

1 x Wandverkleidung als Blende zum Trockenbau-Deckenkoffer

Anlage einschl. Sockel H=60mm
Menge: 1,000 Stk.

**1.8.60 Feinreinigung Schrank Liegepolster U3**
Feinreinigung Schrankanlage Liegepolster
Gesamtabmaße Schrankanlage: LxHxT = ca.315x250x80cm

alle Elemente aus Holzspanwerkstoff ca. 19 mm, Oberfläche und Kanten Furnier-beschichtet, Holz-Lärche

Schrank
Doppelschrank mit Doppeltür
Abmaße: BxHxT = ca.90x205x80cm

Bettzeugfächer
10 Fächer pro Schrankanlage

Fächer Liegepolster
5 x Fächer pro Schrankanlage für Liegepolster
(BxLxT = 60x115x6cm)
innere Abmaße für 1 Fach: BxHxT = ca.10x150x78cm

Fächer Nestchen
5 x Fächer pro Schrankanlage für Nestchen
(BxLxT = 74x140x23cm)
innere Abmaße für
1 Fach: BxHxT = ca.30x150x78cm

Blende oberhalb Schrank / Fächer
LxH = ca. 315x39cm

Sockelleiste:
LxH = ca. 315x6cm

Blendrahmen seitlich:
LxH = ca. 205 x Breite 7cm
Menge: 4,000 Stk.

**1.8.70 Feinreinigung Schrank Liegepolster Ü3**
Feinreinigung Schrankanlage Liegepolster wie Position zuvor, jedoch
Gesamtabmaße Schrankanlage: LxHxT = ca.315x250x65cm

Bettzeugfächer
18 Fächer pro Schrankanlage

Fächer Liegepolster
18 x Fächer pro Schrankanlage für Liegepolster
(BxLxT = 60x140x8cm)
innere Abmaße für 1 Fach: BxHxT = ca.10x150x78cm

Blende oberhalb Fächer
LxH = ca. 315x39cm

Sockelleiste:
LxH = ca. 315x6cm

Blendrahmen seitlich:
LxH = ca. 205 x Breite 7cm
Menge: 5,000 Stk.
